# Látex eco-compatible al agua, referencia Top Latex Eco de Kerakoll. Envase: 8 kg

- Propiedad del archivo: CONSTRUNARIO
- Formato: FIEBDC-3/2012
- Programa: Construnario Versión 3.51
- Fecha de los precios: 28/02/2024
- Divisa: EUR

**03675_KER** kg Látex eco-compatible al agua, referencia Top Latex Eco de Kerakoll. Envase: 8 kg
Precio: 11.72
Látex eco-compatible al agua para adhesivos minerales de fraguado normal y rápido. Top Latex Eco incrementa la deformación longitudinal y transversal de los adhesivos garantizando una trabajabilidad inalterada para una colocación eco-compatible fácil y segura. Código EAN: 8021704036753
