# Adhesivo orgánico mineral certificado, eco-compatible, referencia 45/3 de Kerakoll. Envase: 18 kg

- Propiedad del archivo: CONSTRUNARIO
- Formato: FIEBDC-3/2012
- Programa: Construnario Versión 3.51
- Fecha de los precios: 28/02/2024
- Divisa: EUR

**03756_KER** kg Adhesivo orgánico mineral certificado, eco-compatible, referencia 45/3 de Kerakoll. Envase: 18 kg
Precio: 6.43
Adhesivo orgánico mineral certificado, eco-compatible para la colocación de PVC y materiales con soporte de PVC, sobre soportes absorbentes. 45/3 desarrolla una película de encolado tenaz para la colocación segura de cualquier tipo de PVC, cushion floor, moquetas y, en general, para materiales con soporte de PVC y de goma hasta 2 mm de espesor sobre soportes absorbentes. Código EAN: 8021704037569
