# Adhesivo orgánico mineral certificado, referencia Grintak M de Kerakoll. Envase: 18 kg

- Propiedad del archivo: CONSTRUNARIO
- Formato: FIEBDC-3/2012
- Programa: Construnario Versión 3.51
- Fecha de los precios: 28/02/2024
- Divisa: EUR

**03761_KER** kg Adhesivo orgánico mineral certificado, referencia Grintak M de Kerakoll. Envase: 18 kg
Precio: 6.61
Adhesivo orgánico mineral certificado, eco-compatible para la colocación de moquetas y revestimientos punzonados. Grintak M desarrolla una película de encolado tenaz para la colocación segura de linóleo, moquetas, revestimientos punzonados y de PVC con soporte de fieltro sobre soportes absorbentes. Código EAN: 8021704037613
