# Malla de armadura biaxial de fibra de vidrio, referencia Rinforzo ARV 100 de Kerakoll

- Propiedad del archivo: CONSTRUNARIO
- Formato: FIEBDC-3/2012
- Programa: Construnario Versión 3.51
- Fecha de los precios: 28/02/2024
- Divisa: EUR

**03766_KER** m Malla de armadura biaxial de fibra de vidrio, referencia Rinforzo ARV 100 de Kerakoll
Precio: 14.23
Tejido biaxial de fibra de vidrio, alcalino resistente y aramídica, específico para el refuerzo y acondicionamiento antisísmico de bajo espesor de edificios de hormigón armado, con cerramiento de ladrillo y/o de mampostería. Rinforzo ARV 100 es un tejido realizado en fibra mixta. En combinación con Kerabuild Eco Fix permite realizar un refuerzo estructural de bajo espesor debidamente conectado a la estructura por medio de conectores. Código EAN: 8021704037668
