# Malla de armadura de fibra de vidrio alcalino resistente, referencia Rinforzo V 50 de Kerakoll. 50 m

- Propiedad del archivo: CONSTRUNARIO
- Formato: FIEBDC-3/2012
- Programa: Construnario Versión 3.51
- Fecha de los precios: 28/02/2024
- Divisa: EUR

**03773_KER** m Malla de armadura de fibra de vidrio alcalino resistente, referencia Rinforzo V 50 de Kerakoll. 50 m
Precio: 2.55
Malla de armadura de fibra de vidrio alcalino resistente, idónea para el refuerzo de alisados sobre enfoscados nuevos o a restaurar, específicamente estudiada para su inserción en el interior de sistemas de aislamiento térmico por el exterior. Rinforzo V 50 incrementa las prestaciones de elasticidad, compacidad y resistencia frente a las temperaturas de servicio más críticas. Elimina los problemas de grietas o fisuras debidas a las dilataciones. Interiores, exteriores. Código EAN: 8021704037736
