# Mortero mineral eco-compatible, referencia Kerabuild Eco Steel P de Kerakoll

- Propiedad del archivo: CONSTRUNARIO
- Formato: FIEBDC-3/2012
- Programa: Construnario Versión 3.51
- Fecha de los precios: 28/02/2024
- Divisa: EUR

**03852_KER** kg Mortero mineral eco-compatible, referencia Kerabuild Eco Steel P de Kerakoll
Precio: 5.70
Mortero mineral eco-compatible para la protección activa y pasiva de hierros de armadura. Kerabuild Eco Steel P es un mortero monocomponente, polímero-modificado, tixotrópico, aplicable con brocha, conforme a los requisitos de las prestaciones exigidas por la EN 1504-7. Código EAN: 8021704038528
