# Adhesivo orgánico mineral, referencia L34 Plus de Kerakoll. Parte A + parte B. Claro

- Propiedad del archivo: CONSTRUNARIO
- Formato: FIEBDC-3/2012
- Programa: Construnario Versión 3.51
- Fecha de los precios: 28/02/2024
- Divisa: EUR

**04805_KER** kg Adhesivo orgánico mineral, referencia L34 Plus de Kerakoll. Parte A + parte B. Claro
Precio: 9.03
Adhesivo orgánico mineral certificado, para la colocación de alta resistencia de parquet. L34 Plus desarrolla un perfecto equilibrio entre fuerza de adhesión y elasticidad que garantiza niveles de seguridad superiores para la colocación de parquet de cualquier formato y especie de madera sobre cualquier tipo de soporte. Código EAN: 8021704048053
