# Banda comprimible de polietileno expandido, referencia Tapetex de Kerakoll

- Propiedad del archivo: CONSTRUNARIO
- Formato: FIEBDC-3/2012
- Programa: Construnario Versión 3.51
- Fecha de los precios: 28/02/2024
- Divisa: EUR

**05000_KER** m Banda comprimible de polietileno expandido, referencia Tapetex de Kerakoll
Precio: 1.40
Banda comprimible de polietileno expandido, referencia Tapetex de Kerakoll Banda comprimible de polietileno expandido con células cerradas para juntas perimetrales y de desolidarización, con función de conexión en casos de aplicación de la solera de colocación mineral sobre láminas de polietileno o PVC. Fácil de aplicar por la parte inferior adhesiva Garantiza la desolidarización de la solera de colocación y de la pavimentación 100 mm de ancho, 8 mm de espesor Encuentro adhesivo para la barrera de vapor del soporte Banda comprimible de polietileno expandido con células cerradas para juntas perimetrales y de desolidarización, con función de conexión en casos de aplicación de la solera de colocación mineral sobre láminas de polietileno o PVC. Fácil de aplicar por la parte inferior adhesiva Garantiza la desolidarización de la solera de colocación y de la pavimentación 100 mm de ancho, 8 mm de espesor Encuentro adhesivo para la barrera de vapor del soporte Código EAN: 8021704050001
