# Pintura mural natural certificada,referencia Biocalce Pintura de Kerakoll. Coloreado AA. Envase: 4 l

- Propiedad del archivo: CONSTRUNARIO
- Formato: FIEBDC-3/2012
- Programa: Construnario Versión 3.51
- Fecha de los precios: 28/02/2024
- Divisa: EUR

**05274AA_KER** l Pintura mural natural certificada,referencia Biocalce Pintura de Kerakoll. Coloreado AA. Envase: 4 l
Precio: 12.74
Pintura mural natural certificada, eco-compatible, a base de cal en pasta pura seleccionada CL 90-S, conforme a la norma EN 459-1, y tierras coloreadas naturales, para la decoración transpirable de enfoscados. Biocalce Pintura, cal en pasta natural, es particularmente apto para la decoración de enfoscados civiles y de saneamiento para realizar decoraciones de alto prestigio estético.
