# Adhesivo orgánico mineral, referencia L34 Classic de Kerakoll. Parte A + parte B. Oscuro

- Propiedad del archivo: CONSTRUNARIO
- Formato: FIEBDC-3/2012
- Programa: Construnario Versión 3.51
- Fecha de los precios: 28/02/2024
- Divisa: EUR

**05715_KER** kg Adhesivo orgánico mineral, referencia L34 Classic de Kerakoll. Parte A + parte B. Oscuro
Precio: 7.53
Adhesivo orgánico mineral para la colocación de alta resistencia de parquet. L34 Classic desarrolla un perfecto equilibrio entre fuerza de adhesión y elasticidad que garantiza niveles de seguridad superiores para la colocación de parquet de cualquier formato y especie de madera sobre cualquier tipo de soporte. Código EAN: 8021704057154
