# Adhesivo orgánico mineral elástico, referencia Superflex de Kerakoll. Parte A+parte B. Blanco

- Propiedad del archivo: CONSTRUNARIO
- Formato: FIEBDC-3/2012
- Programa: Construnario Versión 3.51
- Fecha de los precios: 28/02/2024
- Divisa: EUR

**05787_KER** kg Adhesivo orgánico mineral elástico, referencia Superflex de Kerakoll. Parte A+parte B. Blanco
Precio: 16.50
Adhesivo orgánico mineral elástico para la colocación de alta resistencia, elevada adhesión y deslizamiento vertical nulo sobre soportes deformables. Superflex consigue una elevada elasticidad y tixotropía, garantiza la colocación incluso en diagonal o de arriba hacia abajo, de baldosas cerámicas y piedras naturales sensibles al agua sobre superficies absorbentes y no absorbentes, de elevada deformabilidad y dilatación. Código EAN: 8021704057871
