# Junta profesional impermeabilizante en NBR, Aquastop 120 de Kerakoll. Ángulo externo

- Propiedad del archivo: CONSTRUNARIO
- Formato: FIEBDC-3/2012
- Programa: Construnario Versión 3.51
- Fecha de los precios: 28/02/2024
- Divisa: EUR

**05944_KER** u Junta profesional impermeabilizante en NBR, Aquastop 120 de Kerakoll. Ángulo externo
Precio: 6.29
Junta profesional impermeabilizante en NBR para juntas perimetrales y de fraccionamiento en sistemas impermeabilizantes. Antes de la colocación de baldosas cerámicas, gres porcelánico y piedras naturales. Aplicable mediante encolado en frío. Aquastop 120 asegura la continuidad de la impermeabilización incluso en presencia de juntas de dilatación.
