# Detergente eco-compatible, referencia Fuga-Soap Eco de Kerakoll

- Propiedad del archivo: CONSTRUNARIO
- Formato: FIEBDC-3/2012
- Programa: Construnario Versión 3.51
- Fecha de los precios: 28/02/2024
- Divisa: EUR

**06010_KER** l Detergente eco-compatible, referencia Fuga-Soap Eco de Kerakoll
Precio: 21.41
Detergente eco-compatible para la limpieza de residuos y manchas de Fugalite Invisibile y Fugalite Bio. Fuga-Soap Eco desarrolla una acción detergente específica tanto en la limpieza después de la colocación como en el mantenimiento habitual de superficies de cerámica, gres porcelánico y piedras naturales. Código EAN: 8021704130833
