# Estuco Fino para interiores natural certificado, referencia Biocalce Spatolato de Kerakoll. Coloerado AA. Envase:25 kg

- Propiedad del archivo: CONSTRUNARIO
- Formato: FIEBDC-3/2012
- Programa: Construnario Versión 3.51
- Fecha de los precios: 28/02/2024
- Divisa: EUR

**06605AA_KER** kg Estuco Fino para interiores natural certificado, referencia Biocalce Spatolato de Kerakoll. Coloerado AA. Envase:25 kg
Precio: 10.01
Estuco Fino para interiores natural certificado, eco-compatible, a base de cal en pasta pura seleccionada CL 90-S y tierras naturales coloreadas, conforme a la norma EN 459-1, altamente transpirable. Biocalce Spatolato permite la realización de acabados interiores altamente transpirables y de elevado valor estético.
