# Adhesivo orgánico certificado, referencia B3 de Kerakoll

- Propiedad del archivo: CONSTRUNARIO
- Formato: FIEBDC-3/2012
- Programa: Construnario Versión 3.51
- Fecha de los precios: 28/02/2024
- Divisa: EUR

**06628_KER** u Adhesivo orgánico certificado, referencia B3 de Kerakoll
Precio: 9.91
Adhesivo orgánico certificado, eco-compatible, para el encolado de las uniones machihembradas en la colocación de parquet flotante y suelos laminados. B3 desarrolla un encolado de elevada resistencia al agua de las uniones machihembradas en la colocación de parquet prebarnizado, tableros, suelos laminados, paneles de aglomerado o multicapa. Código EAN: 8021704066286
