# Geopintura mineral certificada, referencia Geolite Microsilicato de Kerakoll. Envase: 4 l. Coloreado AA

- Propiedad del archivo: CONSTRUNARIO
- Formato: FIEBDC-3/2012
- Programa: Construnario Versión 3.51
- Fecha de los precios: 28/02/2024
- Divisa: EUR

**06660AA_KER** l Geopintura mineral certificada, referencia Geolite Microsilicato de Kerakoll. Envase: 4 l. Coloreado AA
Precio: 22.29
Geopintura mineral para la protección decorativa del hormigón. Geolite Microsilicato, es una geopintura cubriente con efecto mate y con grano, para la protección monolítica de hormigones, nuevos o reparados, contra la carbonatación, resistente a los agentes atmosféricos, a algas y mohos.
