# Detergente eco-compatible, referencia Fuga-Wash Eco de Kerakoll

- Propiedad del archivo: CONSTRUNARIO
- Formato: FIEBDC-3/2012
- Programa: Construnario Versión 3.51
- Fecha de los precios: 28/02/2024
- Divisa: EUR

**06880_KER** l Detergente eco-compatible, referencia Fuga-Wash Eco de Kerakoll
Precio: 4.92
Detergente eco-compatible para la aditivación del agua de limpieza de Fugalite Invisibile y Fugalite Bio. Fuga-Wash Eco, usado como aditivo en el agua de limpieza, desarrolla una acción detergente específica sin manchar las superficies de cerámica, gres porcelánico y piedras naturales. Código EAN: 8021704060109
