# Barra helicoidal en acero Inox AISI 304 referencia Steel HeliBar 6 de Kerakoll

- Propiedad del archivo: CONSTRUNARIO
- Formato: FIEBDC-3/2012
- Programa: Construnario Versión 3.51
- Fecha de los precios: 28/02/2024
- Divisa: EUR

**06946_KER** m Barra helicoidal en acero Inox AISI 304 referencia Steel HeliBar 6 de Kerakoll
Precio: 14.51
Barra helicoidal de acero inoxidable AISI 304, diámetro 6 mm, de elevadas prestaciones mecánicas para el perfilado armado, mediante el correspondiente sistema tecnológico de instalación patentado Helifix. Gracias a su particular geometría y proceso de producción, Steel Helibar 6 garantiza una elevada adhesión mecánica y química con el mortero de perfilado elegido . La barra puede ser utilizada en el refuerzo a cortante y flexión de muros de ladrillo, adobe, tufo volcánico, dinteles y en el proceso de consolidación cosido-descosido para aumentar la solidaridad de porciones de muro entre si desconectadas o lesionadas. Resulta por lo tanto ideal para la consolidación superficial de muros cara vista, sin alterar la estética de modo alguno. Código EAN: 8021704069461
