# Rasqueta para juntas, referencia Fuga-Remove de Kerakoll

- Propiedad del archivo: CONSTRUNARIO
- Formato: FIEBDC-3/2012
- Programa: Construnario Versión 3.51
- Fecha de los precios: 28/02/2024
- Divisa: EUR

**06960_KER** u Rasqueta para juntas, referencia Fuga-Remove de Kerakoll
Precio: 6.99
Rasqueta para juntas, referencia Fuga-Remove de Kerakoll Utensilio manual para la eliminación y limpieza de los espacios de las juntas entre baldosas. Rasqueta para juntas. Código EAN: 8021704069607
