# Roseta para instalación e inyección de sistemas de conexión tipo chicote, referencia Iniettore&Connettore Geosteel de Kerakoll

- Propiedad del archivo: CONSTRUNARIO
- Formato: FIEBDC-3/2012
- Programa: Construnario Versión 3.51
- Fecha de los precios: 28/02/2024
- Divisa: EUR

**06980_KER** u Roseta para instalación e inyección de sistemas de conexión tipo chicote, referencia Iniettore&Connettore Geosteel de Kerakoll
Precio: 0.97
Inyector de polipropileno y fibra de vidrio, específico para sistemas de conexión a chicote, obtenidos directamente de la gama de tejidos en fibra de acero galvanizado Geosteel Hardwire™ con altísima resistencia. Idóneo para la realización de diátonos de conexión de sistemas de refuerzo con bandas y extendidos de la gama de tejidos Geosteel. De fácil instalación Iniettore&Connettore Geosteel agiliza la fijación y la posible posterior inyección de mortero hiperfluido o resina epoxídica para el anclaje. Gracias a su composición química el polipropileno está caracterizado por una elevada resistencia al impacto y a la abrasión, una óptima resistencia térmica y una elevada durabilidad. Código EAN: 8021704069805
