# Plegadora manual, referencia Piegatrice Geosteel de Kerakoll

- Propiedad del archivo: CONSTRUNARIO
- Formato: FIEBDC-3/2012
- Programa: Construnario Versión 3.51
- Fecha de los precios: 28/02/2024
- Divisa: EUR

**06981_KER** u Plegadora manual, referencia Piegatrice Geosteel de Kerakoll
Precio: 718.72
La plegadora permite darle forma al tejido con el fin de poder envolver elementos de hormigón armado, mampostería y madera con tejido Geosteel Hardwire™, realizando curvas de radio mínimo de 20 mm sin alterar ni dañar las propiedades mecánicas del tejido. Gracias a su reducido peso resulta ideal para ser utilizada incluso sobre andamios. Código EAN: 8021704069812
