# Impermeabilizante orgánico mineral certificado, referencia Nanodefense Eco de Kerakoll. Envase: 5 kg

- Propiedad del archivo: CONSTRUNARIO
- Formato: FIEBDC-3/2012
- Programa: Construnario Versión 3.51
- Fecha de los precios: 28/02/2024
- Divisa: EUR

**07250_KER** kg Impermeabilizante orgánico mineral certificado, referencia Nanodefense Eco de Kerakoll. Envase: 5 kg
Precio: 11.85
Impermeabilizante orgánico mineral certificado, eco-compatible al agua para soportes absorbentes en ambientes húmedos. Nanodefense Eco desarrolla una total impermeabilidad frente a empuje positivo garantizando la protección de soportes absorbentes o sensibles a la humedad incluso en ambientes constantemente húmedos y saturados de vapor.
