# Limpiador eco-compatible, referencia Roller Clean de Kerakoll

- Propiedad del archivo: CONSTRUNARIO
- Formato: FIEBDC-3/2012
- Programa: Construnario Versión 3.51
- Fecha de los precios: 28/02/2024
- Divisa: EUR

**07567_KER** u Limpiador eco-compatible, referencia Roller Clean de Kerakoll
Precio: 5.43
Limpiador eco-compatible para herramientas de aplicación de los barnices en base acuosa Aqua-Pur y de los barnices al agua en general. Roller Clean garantiza fácil limpieza y conservación de los rodillos, brochas y herramientas para barnices y productos en base acuosa. Código EAN: 8021704075677
