# Aditivo retardante eco-compatible para barnices, referencia Aqua-Pur Retard de Kerakoll

- Propiedad del archivo: CONSTRUNARIO
- Formato: FIEBDC-3/2012
- Programa: Construnario Versión 3.51
- Fecha de los precios: 28/02/2024
- Divisa: EUR

**07570_KER** l Aditivo retardante eco-compatible para barnices, referencia Aqua-Pur Retard de Kerakoll
Precio: 15.46
Aditivo retardante eco-compatible para barnices en base acuosa de la línea Aqua-Pur. Aqua-Pur Retard aumenta el tiempo abierto mejorando la trabajabilidad y extendido en condiciones críticas de aplicación. Código EAN: 8021704075707
