# Adhesivo orgánico mineral certificado, referencia Grinkol de Kerakoll. Envase: 5 kg

- Propiedad del archivo: CONSTRUNARIO
- Formato: FIEBDC-3/2012
- Programa: Construnario Versión 3.51
- Fecha de los precios: 28/02/2024
- Divisa: EUR

**07639_KER** kg Adhesivo orgánico mineral certificado, referencia Grinkol de Kerakoll. Envase: 5 kg
Precio: 8.85
Adhesivo orgánico mineral certificado, eco-compatible para la colocación de pavimentos vinílicos y moquetas sobre soportes absorbentes. Grinkol desarrolla un tiempo abierto prolongado y una elevada pegajosidad para la colocación segura en pavimentos y paredes de PVC sobre soportes absorbentes, no absorbentes y moquetas. Código EAN: 8021704076391
