# Tratamiento para la reparación de suelos, referencia Care Pro de Kerakoll

- Propiedad del archivo: CONSTRUNARIO
- Formato: FIEBDC-3/2012
- Programa: Construnario Versión 3.51
- Fecha de los precios: 28/02/2024
- Divisa: EUR

**07684** l Tratamiento para la reparación de suelos, referencia Care Pro de Kerakoll
Precio: 20.77
Tratamiento regenerador profesional para la reparación superficial del desgaste de pavimentos continuos Cementoresina, Cementoflex, Legno+Color y Microresina. Capa protectora autoabrillantable. Regenera completamente la capa de protección final de los pavimentos continuos a tres capas Cementoresina, Cementoflex, Legno+Color e Microresina, renovando y protegiendo la superficie. Ideal para la protección superficial de pavimentos de madera barnizados, PVC, goma y linóleo. Código EAN: 8021704076841
