# Detergente neutro al extracto de lavanda, referencia Supersoap de Kerakoll

- Propiedad del archivo: CONSTRUNARIO
- Formato: FIEBDC-3/2012
- Programa: Construnario Versión 3.51
- Fecha de los precios: 28/02/2024
- Divisa: EUR

**07741** l Detergente neutro al extracto de lavanda, referencia Supersoap de Kerakoll
Precio: 6.56
Detergente neutro al extracto de lavanda para limpieza y cuidado de cualquier tipo de pavimento. Jabón en base acuosa, eco-compatible, concentrado y de reducido contenido de disolventes. Limpia eficazmente sin deteriorar las superficies de todos los pavimentos continuos a tres capas Cementoresina, Cementoflex, Legno+Color y Microresina. Ideal para la limpieza de pavimentos de madera barnizados y aceitados, parquet preacabado, cerámica y gres porcelánico, mármol y piedra natural, laminados plásticos, PVC, goma y linóleo. Código EAN: 8021704077411
