# Cera nutriente, referencia Refresher de Kerakoll

- Propiedad del archivo: CONSTRUNARIO
- Formato: FIEBDC-3/2012
- Programa: Construnario Versión 3.51
- Fecha de los precios: 28/02/2024
- Divisa: EUR

**07743** l Cera nutriente, referencia Refresher de Kerakoll
Precio: 8.75
Cera nutriente para la prevención del desgaste de pavimentos continuos Cementoresina, Cementoflex, Legno+Color y Microresina ideal para el GreenBuilding. Capa protectora autoabrillantable y reabrillantable. Renueva el brillo y garantiza una mayor resistencia al tráfico y al desgaste de pavimentos continuos a tres capas Cementoresina, Cementoflex, Legno+Color y Microresina. Ideal para el mantenimiento de los pavimentos de madera barnizados, parquet prebarnizado, PVC, goma y linóleo. Código EAN: 8021704077435
