# Membrana impermeable barrera de vapor de polietileno Aquastop Fabric

- Propiedad del archivo: CONSTRUNARIO
- Formato: FIEBDC-3/2012
- Programa: Construnario Versión 3.51
- Fecha de los precios: 28/02/2024
- Divisa: EUR

**07952_KER** m2 Membrana impermeable barrera de vapor de polietileno Aquastop Fabric
Precio: 11.69
Membrana impermeable barrera de vapor de polietileno, revestida en ambos lados con tejido de polipropileno de elevada adhesión, para la impermeabilización de ambientes húmedos y con elevada presencia de vapor, antes de la colocación con gel-adhesivos de baldosas cerámicas, gres porcelánico, mosaico y piedras naturales. Aquastop Fabric se encola rápidamente sobre cualquier soporte con gel-adhesivos de la línea H40 para llevar a cabo la impermeabilización barrera vapor, resistente al ambiente alcalino y a las agresiones químicas en los destinos de uso con elevada humedad y vapor de agua.
