# Adhesivo&mortero de alisado mineral, referencia Klima Flex de Kerakoll. Envase: 25 kg

- Propiedad del archivo: CONSTRUNARIO
- Formato: FIEBDC-3/2012
- Programa: Construnario Versión 3.51
- Fecha de los precios: 28/02/2024
- Divisa: EUR

**08215_KER** kg Adhesivo&mortero de alisado mineral, referencia Klima Flex de Kerakoll. Envase: 25 kg
Precio: 1.62
Adhesivo&Mortero de Alisado eco-compatible de elevadas prestaciones, específico para los Sistemas Termoaislantes ETICS con certificación ETA con prestación garantizada. Klima Flex es específico para la colocación y el alisado de paneles termoaislantes de EPS en sistemas con certificación ETA sobre hormigón, ladrillo, enfoscado cementoso y morteros de alisado minerales. Extra blanco. Interiores y exteriores. Código EAN: 8021704082156
