# Plegadora neumática, referencia Piegatrice Pneumatica Geosteel de Kerakoll

- Propiedad del archivo: CONSTRUNARIO
- Formato: FIEBDC-3/2012
- Programa: Construnario Versión 3.51
- Fecha de los precios: 28/02/2024
- Divisa: EUR

**08284_KER** u Plegadora neumática, referencia Piegatrice Pneumatica Geosteel de Kerakoll
Precio: 7591.95
La plegadora, conforme a las disposiciones de la Directiva Máquinas D. Lgs n. 17/10 (2006/42 16), permite dar forma al tejido con el fin de realizar vendajes de vigas y pilares con tejidos Geosteel Hardwire™, realizando radios de curva de 20 mm a 50 mm, según lo indicado en el proyecto de obra, sin alterar ni dañar las propiedades mecánicas del tejido. Gracias a la presión ejercida por los pistones, se puede realizar una flexión rápida y precisa; ideal para grandes obras de construcción o trabajos en serie. Código EAN: 8021704082842
