# Fondo universal uniformizante, referencia Biocalce Fondo Universale de Kerakoll. Envase: 14l

- Propiedad del archivo: CONSTRUNARIO
- Formato: FIEBDC-3/2012
- Programa: Construnario Versión 3.51
- Fecha de los precios: 28/02/2024
- Divisa: EUR

**08411_KER** l Fondo universal uniformizante, referencia Biocalce Fondo Universale de Kerakoll. Envase: 14l
Precio: 10.03
Fondo universal uniformizante, mineral, certificado, eco-compatible, a base de pasta de cal seleccionada de cal pura CL 90-S conforme a la norma EN 459-1 y caseína natural micronizada. Biocalce Fondo Universale garantiza la adhesión de los ciclos pictóricos a la cal sobre superficies de yeso o pintadas con pinturas sintéticas sin alterar el aspecto físico. La pasta de cal garantiza intervenciones de conservación que respetan tanto las estructuras existentes como los materiales de origen. Código EAN: 8021704084112
