# Resina en base acuosa hipoalergénica, referencia Fugalite Bio de Kerakoll. Color: 08. Beig Bahamas. Monopack 1x1 kg + 1x0,5 kg

- Propiedad del archivo: CONSTRUNARIO
- Formato: FIEBDC-3/2012
- Programa: Construnario Versión 3.51
- Fecha de los precios: 28/02/2024
- Divisa: EUR

**08728_KER** kg Resina en base acuosa hipoalergénica, referencia Fugalite Bio de Kerakoll. Color: 08. Beig Bahamas. Monopack 1x1 kg + 1x0,5 kg
Precio: 19.91
Resina en base acuosa hipoalergénica para el rejuntado impermeable y antimanchas, con efecto seda, de gres porcelánico, piedras naturales y mosaico vítreo. Fugalite Bio está testado dermatológicamente como hipoalergénico según experimentación médica de tolerancia cutánea llevada a cabo por la clínica dermatológica de la Universidad de Estudios de Módena y Reggio Emilia (Italia). Disponible en 10 colores inspirados en las colecciones más usadas para la realización de revestimientos cerámicos contemporáneos. Garantiza la continuidad estética y funcional de las superficies rejuntadas. Código EAN: 8021704087281
