# Soporte para fieltro abrasivo de Kerakoll

- Propiedad del archivo: CONSTRUNARIO
- Formato: FIEBDC-3/2012
- Programa: Construnario Versión 3.51
- Fecha de los precios: 28/02/2024
- Divisa: EUR

**08935_KER** u Soporte para fieltro abrasivo de Kerakoll
Precio: 8.46
Esponja, fieltros y accesorios para el rejuntado de baldosas cerámicas y piedras naturales con juntas minerales Fugabella Eco y juntas orgánicas Fugalite. Código EAN: 8021704089353
