# Fieltro abrasivo de Kerakoll

- Propiedad del archivo: CONSTRUNARIO
- Formato: FIEBDC-3/2012
- Programa: Construnario Versión 3.51
- Fecha de los precios: 28/02/2024
- Divisa: EUR

**08938_KER** u Fieltro abrasivo de Kerakoll
Precio: 3.92
Esponja, fieltros y accesorios para el rejuntado de baldosas cerámicas y piedras naturales con juntas minerales Fugabella Eco y juntas orgánicas Fugalite. Código EAN: 8021704089384
