# Sistema abrasivo multigrano, referencia Softpad de Kerakoll

- Propiedad del archivo: CONSTRUNARIO
- Formato: FIEBDC-3/2012
- Programa: Construnario Versión 3.51
- Fecha de los precios: 28/02/2024
- Divisa: EUR

**08941_KER** u Sistema abrasivo multigrano, referencia Softpad de Kerakoll
Precio: 16.13
Sistema abrasivo multigrano que garantiza el acabado extra-fino de suelos de madera antes del barnizado con agua-barnices de la línea Aqua-Pur. Código EAN: 8021704089414
