# Sistema epoxídico bicomponente, referencia Kerabuild Epofill de Kerakoll. Parte A

- Propiedad del archivo: CONSTRUNARIO
- Formato: FIEBDC-3/2012
- Programa: Construnario Versión 3.51
- Fecha de los precios: 28/02/2024
- Divisa: EUR

**10018_KER** kg Sistema epoxídico bicomponente, referencia Kerabuild Epofill de Kerakoll. Parte A
Precio: 38.63
Sistema epoxídico bicomponente, hiperfluido, de bajísima viscosidad para la consolidación estructural de elementos de hormigón fisurados. Kerabuild Epofill es conforme a los requisitos prestacionales exigidos por la EN 1504-5 para productos de inyección y por la EN 1504-6 para productos de anclaje. Código EAN: 8021704100188
