# Sellante orgánico, referencia Fugabella SPC de Kerakoll. Parte B

- Propiedad del archivo: CONSTRUNARIO
- Formato: FIEBDC-3/2012
- Programa: Construnario Versión 3.51
- Fecha de los precios: 28/02/2024
- Divisa: EUR

**10036_KER** u Sellante orgánico, referencia Fugabella SPC de Kerakoll. Parte B
Precio: 38.66
Junta orgánica bicomponente fluida de alta resistencia a la abrasión para juntas de fraccionamiento. Fugabella SPC consigue una reología fluida específica para el vertido en continuo, garantiza la capacidad hidráulica de los sellados frente a las solicitaciones térmicas y mecánicas en pavimentaciones industriales y comerciales sujetas a fuerte tráfico. Código EAN: 8021704100362
