# Junta de colocación, referencia Fugabella Eco Scuba de Kerakoll. Color: 01. Blanco, Envase: 4x5 kg

- Propiedad del archivo: CONSTRUNARIO
- Formato: FIEBDC-3/2012
- Programa: Construnario Versión 3.51
- Fecha de los precios: 28/02/2024
- Divisa: EUR

**10123_KER** kg Junta de colocación, referencia Fugabella Eco Scuba de Kerakoll. Color: 01. Blanco, Envase: 4x5 kg
Precio: 3.51
Junta de colocación mineral certificada, eco-compatible, bacteriostática y fungistática natural estabilizada con cal natural pura NHL 5 para juntas de elevada solidez cromática de 0 a 5 mm. Fugabella Eco Scuba consigue un acabado liso con efecto pulido, garantiza la resistencia total en inmersión continua, a la acción del agua batiente, al vapor de agua, a los lavados frecuentes y a una fuerte presión. Código EAN: 8021704101239
