# Mortero de acabado mineral eco-compatible, referencia Rasobuild Eco Top Granello de Kerakoll. Blanco

- Propiedad del archivo: CONSTRUNARIO
- Formato: FIEBDC-3/2012
- Programa: Construnario Versión 3.51
- Fecha de los precios: 28/02/2024
- Divisa: EUR

**10320_KER** kg Mortero de acabado mineral eco-compatible, referencia Rasobuild Eco Top Granello de Kerakoll. Blanco
Precio: 1.44
Mortero de acabado mineral eco-compatible, Rasobuild Eco Top Granello es idóneo para alisados y nivelaciones de superficies absorbentes y no absorbentes, en la realización de acabados de alto nivel de estabilidad dimensional y superiores resistencias mecánicas. Interiores, exteriores. Código EAN: 8021704103202
