# Pintura mural natural certificada, referencia Biocalce Silicato Puro Pintura de Kerakoll. Blanco. Envase: 14 l

- Propiedad del archivo: CONSTRUNARIO
- Formato: FIEBDC-3/2012
- Programa: Construnario Versión 3.51
- Fecha de los precios: 28/02/2024
- Divisa: EUR

**10386_KER** l Pintura mural natural certificada, referencia Biocalce Silicato Puro Pintura de Kerakoll. Blanco. Envase: 14 l
Precio: 16.03
Pintura mural natural certificada, ecocompatible, a base de silicato de potasio estabilizado, con tierras y minerales naturales coloreados. Biocalce Silicato Puro Pintura es una pintura natural coloreada transpirable para la decoración de enfoscados civiles, de saneamiento y, en general, sobre cualquier soporte mineral a base de conglomerantes hidráulicos. Protegido naturalmente con aceite de pino según las indicaciones de la norma DIN 18363. Código EAN: 8021704103868
