# Extrusor manual para unipack de 600 ml de Kerakoll

- Propiedad del archivo: CONSTRUNARIO
- Formato: FIEBDC-3/2012
- Programa: Construnario Versión 3.51
- Fecha de los precios: 28/02/2024
- Divisa: EUR

**10533_KER** u Extrusor manual para unipack de 600 ml de Kerakoll
Precio: 175.21
Extrusor manual para unipack de 600 ml. Ideal para la extrusión manual de adhesivos y sellantes envasados en unipack de 600 ml Código EAN: 8021704105336
