# Herramienta metálica helicoidal , mezclador para bicomponentes, referencia Mixer de Kerakoll

- Propiedad del archivo: CONSTRUNARIO
- Formato: FIEBDC-3/2012
- Programa: Construnario Versión 3.51
- Fecha de los precios: 28/02/2024
- Divisa: EUR

**10534_KER** u Herramienta metálica helicoidal , mezclador para bicomponentes, referencia Mixer de Kerakoll
Precio: 30.23
Herramienta metálica helicoidal , mezclador para bicomponentes, referencia Mixer de Kerakoll Perfecta mezcla de todos los productos bicomponentes fluidos y en pasta Idóneo para mezclar todos los productos bicomponentes de la línea Factory Herramienta metálica helicoidal para el amasado de adhesivos bicomponentes. Código EAN: 8021704105343
