# Espatula metálica de Kerakoll. Nº 4

- Propiedad del archivo: CONSTRUNARIO
- Formato: FIEBDC-3/2012
- Programa: Construnario Versión 3.51
- Fecha de los precios: 28/02/2024
- Divisa: EUR

**10547_KER** u Espatula metálica de Kerakoll. Nº 4
Precio: 4.29
Espatula metálica de Kerakoll. Nº 4 Diseñadas para garantizar el correcto rendimiento de los adhesivos en cada aplicación específica Espátulas metálicas para la aplicación de adhesivos orgánicos minerales. nº 1 y nº 3 adhesivos para resilientes y textiles. nº 2 y nº 4 adhesivos para parquet. Código EAN: 8021704105473
