# Rodillo de mohair, referencia Roller Classic de Kerakoll. Recambio

- Propiedad del archivo: CONSTRUNARIO
- Formato: FIEBDC-3/2012
- Programa: Construnario Versión 3.51
- Fecha de los precios: 28/02/2024
- Divisa: EUR

**10551_KER** u Rodillo de mohair, referencia Roller Classic de Kerakoll. Recambio
Precio: 55.93
Classic - Rodillo de mohair diseñado para mejorar las prestaciones de aplicación de los barnices orgánicos fluidos para parquet. Código EAN: 8021704105510
