# Crema para la protección de las manos, referencia Proman de Kerakoll

- Propiedad del archivo: CONSTRUNARIO
- Formato: FIEBDC-3/2012
- Programa: Construnario Versión 3.51
- Fecha de los precios: 28/02/2024
- Divisa: EUR

**10557_KER** u Crema para la protección de las manos, referencia Proman de Kerakoll
Precio: 35.44
Crema-barrera eco-compatible para la protección transpirable de las manos contra los agentes agresivos comunes. Proman crea una barrera protectora, transpirable para la piel, contra aceites, grasas, barnices, resinas, adhesivos, alquitrán, gasolina, siliconas, disolventes y productos sintéticos en general. Al final del trabajo, se elimina fácilmente con agua y jabón. Código EAN: 8021704105572
