# Higrómetro de carburo para la medición de la humedad residual, referencia Gerät Kerakoll de Kerakoll

- Propiedad del archivo: CONSTRUNARIO
- Formato: FIEBDC-3/2012
- Programa: Construnario Versión 3.51
- Fecha de los precios: 28/02/2024
- Divisa: EUR

**10561_KER** u Higrómetro de carburo para la medición de la humedad residual, referencia Gerät Kerakoll de Kerakoll
Precio: 225.89
Higrómetro de carburo para la medición de la humedad residual de soportes y de materiales usados en el GreenBuilding. Código EAN: 8021704105619
