# Ampollas de carburo Kerakoll. Para el higrómetro Gerät

- Propiedad del archivo: CONSTRUNARIO
- Formato: FIEBDC-3/2012
- Programa: Construnario Versión 3.51
- Fecha de los precios: 28/02/2024
- Divisa: EUR

**10562_KER** u Ampollas de carburo Kerakoll. Para el higrómetro Gerät
Precio: 1422.70
Envase de 100 ampollas de carburo para el higrómetro Gerät Código EAN: 8021704105626
