# Descarga perimetral en ASA de elevada calidad, referencia Aquaform OD de Kerakoll

- Propiedad del archivo: CONSTRUNARIO
- Formato: FIEBDC-3/2012
- Programa: Construnario Versión 3.51
- Fecha de los precios: 28/02/2024
- Divisa: EUR

**10600_KER** u Descarga perimetral en ASA de elevada calidad, referencia Aquaform OD de Kerakoll
Precio: 24.81
Descarga perimetral en ASA de elevada calidad, provista de empalme pared pavimento revestido con tejido no tejido de polipropileno para garantizar el sellado con la gel-membrana Nanoflex Sin Límites, con el sellante eco-compatible Aquastop Fix y con el gel-adhesivo de la línea H40 en los sistemas Laminados Kerakoll. Aquaform OD: agujero entrada Ř 55 mm, agujero salida Ř 45 mm, longitud 400 mm.
