# Revoco mineral certificado, referencia Biocalce Revoco Coloreado de Kerakoll. 0,7. Coloreado B. Envase 25 kg

- Propiedad del archivo: CONSTRUNARIO
- Formato: FIEBDC-3/2012
- Programa: Construnario Versión 3.51
- Fecha de los precios: 28/02/2024
- Divisa: EUR

**10626B_KER** kg Revoco mineral certificado, referencia Biocalce Revoco Coloreado de Kerakoll. 0,7. Coloreado B. Envase 25 kg.
Precio: 3.26
Biocalce Revoco Coloreadoes particularmente apropiado para la decoración transpirable de enfoscados civiles y de saneamiento Biocalce con la técnica del estucado de espesor. Biocalce Revoco Coloreado es particularmente apto para la decoración transpirable de enfoscados civiles y de saneamiento Biocalce con la técnica de acabado a espesor. Granulometría 0,7 mm.
